# Neubau GS Vieselbach
Angebotsaufforderung (GAEB 90, DA83)
DV-Nummer: 20-166
Währung: EUR
Auftraggeber: Stadt Erfurt, Amt für Grundstücks- und Gebäudeverwaltung, Lö

## Fliesen-/Plattenarbeiten
Datum: 17.03.26

*Hinweis*
Baumaßnahme

STÄDTEBAU  UND ERSCHLIESSUNG
Die neue Schule greift die ursprüngliche Kubatur der
alten Schule auf und formuliert damit sowohl eine
Raumkante zum Platz in Richtung Burgberg, als auch zur
Straße der Jugend sowie zur Burgstraße. Ein
Ensemble von Baukörpern und umfassten Freiräumen
schließt und öffnet, in Anlehnung an die dörflich
vorherrschenden Hofstrukturen, das Quartier
gleichermaßen. Dabei umfasst diese städtebauliche Form
zwei
differenziert gestaltete Höfe, einerseits einen
halböffentlichen Vorplatz für den Eingang und
andererseits
einen geschützteren, schulinternen Spiel- und
Aufenthaltsraum.

KONSTRUKTION
Der Baugrund weist erst in den tieferen Schichten
tragende Bodenstrukturen auf. Aus diesem Grund wird der
Schulneubau (ohne Keller) auf Rüttelstopfsäulen
gegründet. Diese dienen der Baugrundverbesserung bis in
die tragende Schicht der Bachkiese. Auf diesen
punktuellen Rüttelstopfsäulen, die sich rundherum
unter den
Außenwänden und unter den tragenden Innenwänden
befinden, setzen dann Streifenfundamente sowie
teilweise Differenzwänden (zur Überbrückung des
Geländesprungs) auf. Diese Fundamente dienen als
Grundlage für die eigentliche Stahlbeton-Bodenplatte.
Zwischen den Streifenfundamenten befinden sich
Schottertragschichten als Geländeauffüllung. Die
Geschoss-Decken spannen unterzugfrei von Außenwand
zu Außenwand. Die tragenden und nichttragenden Wände
sind in Mauerwerk, Über- und Unterzüge sowie
die Attika sind in Stahlbeton ausgeführt.

FASSADEN
Der Neubau orientiert sich in seiner Gliederung an der
Umgebung mit seiner zum größten Teil
zweigeschossigen hofartigen Bebauung. Die
Höhenstaffelung des Gebäudes mit der Eingeschossigkeit
des
Mehrzweckbaus, sowie der Zweigeschossigkeit des
Schulbaus, folgt dem Geländeverlauf und reagiert auf
den unmittelbaren Kontext.
Die Fassade erhält eine Wärmedämmverbundsystem (WDVS)
mit unterschiedlichen Putzflächen,
Geschossprofilierungen und ausgeprägten
Dachrandgesimsen. In Farbigkeit, Oberflächenstruktur
und
handwerklicher Bearbeitung des Putzes sollen die
Fassaden in ihrer Maßstäblichkeit gegliedert werden und
gleichzeitig der Bedeutung des Gebäudes im Ort
Rechnung tragen.

FREIFLÄCHEN
Der geplante Neubau der Grundschule in Vieselbach legt
sich ähnlich einem Mäander auf das zu bebauende
Grundstück. Dadurch gliedert sich der Schulhof in
einen nördlichen und einen südlichen Teil. Der
Schulhof im
Norden wird über die Straße der Jugend erschlossen und
der Südliche über die Burgstraße. Durch das
Schulgebäude sind beide Höfe jederzeit erreichbar.
Der nördliche Hof beherbergt den Standplatz für die
Entsorgung, die geforderten 36 Fahrradstellplätze, ein
Holzplateau und ein Kletterspiel. Das Plateau begrenzt
die Grünfläche und ist zur Freitreppe sowie zur Aula
im neuen Schulgebäude ausgerichtet. Somit können
Synergieeffekte bei Veranstaltungen zwischen Gebäude
und Schulhof (innen und außen) genutzt werden. Die
Verkleidung dieses Podestes wird mit Dielen aus
recyceltem WPC vorgenommen.
Der südliche Schulhof gliedert sich in einen
Sandspielplatz mit Kletterspielgerät, eine befestigte
Fläche,
ebenfalls Farbasphalt und eine Grünfläche mit Podest.
Weitere Ausstattungselemente sind eine runde
Tischtennisplatte, eine Malwand, eine Bolzwand und
einige
Tisch-Sitzbank-Kombinationen. Die bunten Wände mit
Buntstift-, Turm- oder Sportmotiven werden
wiederverwendet und verkleiden die Einfriedung
schulhofseitig.
Die unbebauten Freiflächen des Grundstücks werden mit
einer Ortbeton-Mauer eingefriedet.

*Hinweis*
Pläne/Unterlagen

Folgende Pläne und Unterlagen liegen dieser
Ausschreibung bei:
20-166-AP-200-LP-BE
20-166-AP-100-GR-OG-FB
20-166-AP-100-GR-EG-FB
20-166-AP-25-FS-EG-R0.08
20-166-AP-25-FS-EG-R0.09
20-166-AP-25-FS-EG-R0.10
20-166-AP-25-FS-EG-R0.11
20-166-AP-25-FS-EG-R0.21
20-166-AP-25-FS-EG-R0.22
20-166-AP-25-FS-EG-R0.25
20-166-AP-25-FS-EG-R0.26
20-166-AP-25-FS-EG-R0.28
20-166-AP-25-FS-EG-R0.29_0.30
20-166-AP-25-FS-EG-R1.13
20-166-AP-25-FS-EG-R1.14
20-166-AP-25-FS-EG-R1.16
20-166-AP-25-FS-EG-R1.19
20-166-AP-25-FS-EG-R1.20
20-166-AP-25-FS-EG-R1.21
20-166-AP-25-FS-EG-R0.13
20-166-AP-25-FS-EG-R0.14
20-166-AP-25-FS-EG-R0.15
20-166-AP-25-FS-EG-R0.16
20-166-AP-25-FS-EG-R0.17
20-166-AP-25-FS-EG-R0.18
20-166-AP-25-FS-EG-R0.19
20-166-AP-05-DET-FB-04
20-166-AP-05-DET-FB-03
20-166-AP-05-DET-FB-02
20-166-AP-10-DET-AUFB-FB

Pläne werden dem Auftragnehmer ausschließlich digital
im pdf-Format zur Verfügung gestellt.
Die vom Auftragnehmer verwendeten
Ausführungsunterlagen müssen den Freigabevermerk des
Auftraggebers oder des Architekten tragen. Durch
Übergabe neuer Unterlagen ungültig gewordene
Unterlagen sind vom Auftragnehmer entsprechend zu
kennzeichnen und aufzubewahren. Nicht
freigegebene Unterlagen dürfen nicht verwendet werden.

*Hinweis*
Angaben zur Baustelle

Lage der Baustelle, Umgebungsbedingungen,
Zufahrtsmöglichkeiten
Das Objekt befindet sich in der Straße der Jugend 2-3,
99098 Erfurt-Vieselbach.
Die Zufahrt erfolgt über die Straße der Jugend und der
Burgstraße.
Eine Zufahrt über die Straße Mühlplatz ist nur bis zu
1,3 t möglich.
Die Baustelle befindet sich im Ortskern, Flächen zum
Be- und Entladen sind nur in begrenztem Umfang auf
dem Grundstück vorhanden. Parkmöglichkeiten bestehen
nur im öffentlichen Raum.

Verkehrsverhältnisse auf der Baustelle
Das Grundstück wird während der Bauzeit nicht genutzt.

Lage und Ausmaß der dem AN für die Ausführung seiner
Leistungen zur
Benutzung oder Mitbenutzung überlassenen Flächen und
Räume
Aufenthalts- und Lagerräume werden vom AG nicht zur
Verfügung gestellt.

Besondere Vorgaben für die Entsorgung
Anfallender Bauschutt und Müll ist getrennt, in vom
Auftragnehmer zu stellenden Containern, täglich zu
sammeln und zu entsorgen.
Schuttablagerungen auf der Baustelle sind unzulässig.
Die Kosten der Entsorgung und Beseitigung von
Bauschutt, Müll und Verunreinigungen sind entsprechend
einzukalkulieren. Bei Nichteinhaltung der geforderten
Sauberkeit wird diese auf Kosten der Verursacher
wieder hergestellt.

Schutzgebiete oder Schutzzeiten im Bereich der
Baustelle
In unmittelbarer Umgebung der Baustelle befinden sich
Wohngebäude.
Hinsichtlich der Lärmbelästigungen ist hierauf
Rücksicht zu nehmen.
Lärmintensive Arbeiten dürfen nach 20:00 Uhr nur in
Ausnahmefällen, nach Zustimmung durch den AG,
ausgeführt werden. Das Gesetz gegen Baulärm hat volle
Gültigkeit und ist einzuhalten.

Im Bereich der Baustelle vorhandene Anlagen
Im Bereich der Baustelle verlaufen verschiedene
Versorgungsleitungen.
Diese sind während der Baumaßnahme zu erhalten und zu
schützen.

Besondere Anordnungen, Vorschriften und Maßnahmen der
Eigentümer
von Leitungen, Kabel udgl.
Anschlusspunkte für Bekämpfung von Gefahren müssen
dauerhaft ungehindert zugänglich sein.

Arbeiten anderer Unternehmer auf der Baustelle
Rohbauarbeiten
Fenster
Außentüren
Dachabdichtung
Gerüstarbeiten
WDVS
Trockenbauarbeiten
ELT/HLS

Angaben zur Ausführung

Vorgesehene Arbeitsabschnitte, Arbeitsunterbrechungen
und Arbeitsbeschränkungen
nach Art, Ort und Zeit sowie Abhängigkeit von
Leistungen
Der AN hat für die Dauer seiner Leistungen einen
detaillierten Bauablaufplan, unter Einhaltung der
vorgegebenen Ausführungsfrist zu erstellen, aus dem
auch ersichtlich ist, wann Vorleistungen erforderlich
sind, die für die Ausführung seiner Leistungen
benötigt werden.
Der AN hat dafür Sorge zu tragen, dass seine
Leistungen ohne Stillstandszeiten durchgängig
ausgeführt
werden können.

Nebenkosten
Sämtliche Nebenkosten (z.B. eigene
Baustelleneinrichtung) sind in die Einheitspreise
einzukalkulieren.
Die Verbrauchskosten für Bauwasser/Baustrom werden dem
AN über eine Umlage von der Schlussrechnung
abgezogen; dies wird in den "Besonderen
Vertragsbedingungen" der Stadt Erfurt vermerkt.

*Hinweis*
Allgemeines

Dieser Leistungsbeschreibung liegt die VOB mit ihren
Teilen B DIN 1961 Allgemeine Vertragsbedingungen
für die Ausführung von Bauleistungen und C DIN 18299
Allgemeine Regelungen für Bauarbeiten jeder Art
sowie DIN 18352 Fliesen-/Plattenarbeiten zu Grunde.

Es gelten folgende Normen, Vorschriften und
Merkblätter:
DIN 18202 Toleranzen im Hochbau - Bauwerke,
DIN 4102-1 Brandverhalten von Baustoffen und Bauteilen
UVV Unfallverhütungsvorschriften,
LBO die jeweils gültige Landesbauordnung,
AEB die jeweils gültigen Abfallentsorgungsbestimmungen,

Alle Vorschriften, Richtlinien und deren Ergänzungen
sind in ihrer jeweils neuesten Fassung zu beachten und
einzuhalten, auch wenn solche Änderungen oder
Ergänzungen während der Ausführungszeit entstehen.

Angaben zur Ausführung

Rechtzeitig vor Beginn der Ausführung seiner Arbeiten
hat der AN eigenverantwortlich vorgegebene Maße
und benannte Höhen auf Übereinstimmung mit am Bau
vorhandenen Meterrissen zu prüfen und
erforderlichenfalls die Maßgenauigkeit des Rohbodens
durch Nivellement festzustellen. Bei Überschreitung
der Toleranzgrenzen, insbesondere von
Winkeltoleranzen, ist der Auftraggeber unverzüglich zu
verständigen.

Soweit Toleranzen aus Vorleistungen vom AN beseitigt
werden, erstellt der AN vor Beseitigung oder
Ausgleich der Toleranzen ein Aufmaß über diese
Leistungen. Nach Leistungserbringung ist die Abrechnung
des Aufwands zur Toleranzbeseitigung nicht mehr
nachvollziehbar. Daher wird der AN das diesbezügliche
Aufmaß vom AG rechtzeitig vor Arbeitsausführung als
Grundlage seines Vergütungsanspruchs prüfen
lassen.

Bei Schleifarbeiten im Trockenverfahren sind
Absauggeräte zu verwenden.

Innerhalb einer zusammenhängenden Fläche ist der
Einbau von Fliesen aus verschiedenen Chargen
grundsätzlich nicht zulässig. Der AG ist vorher darauf
hinzuweisen, wenn dies aus produkttechnischen
Gründen nicht zu vermeiden ist und dadurch leichte
Unterschiede in Struktur und Farbe entstehen können.
Vor Ausführung hat der AN unbedingt eine Zustimmung
des AG hierzu einzuholen.

Während der Ausführung ist zu beachten, dass Öffnungen
von Abläufen, Rohren u. dgl. verschlossen sind
und dass Einrichtungsgegenstände vor Verschmutzung
geschützt werden.

Stellt der Auftragnehmer fest, dass vorhandene
Bauteile, die den Anschluss an den Potentialausgleich
erfordern und dieser noch nicht erfolgt ist, hat er
die Bauleitung rechtzeitig zu informieren, wenn der
Anschluss nach dem Abschluss der Fliesen- und
Plattenarbeiten nicht mehr problemlos erfolgen kann.

Bodenfliesen sind grundsätzlich höhengleich mit
angrenzenden Bodenbelägen auszuführen, soweit nicht an
anderer Stelle anderslautend beschrieben.

Bei gleichen Kantenlängen von Wand- und Bodenfliesen
sind die Fugen entsprechend durchlaufend
Wand-Boden-Wand vorzusehen.
Passstücke dürfen nicht kleiner als eine halbe Platte
sein; das Verlegen von schmalen Streifen ist zu
vermeiden. Passstücke sind stets am äußeren Rand,
nicht in der Mitte von Flächen, anzuordnen.

Bodenflächen vor Wänden ohne Wandfliesenbelag erhalten
einen Fliesensockel aus dem Material der
Bodenfliesen, sofern nicht an anderer Stelle
abweichend beschrieben. Sofern Sockelfliesen aus dem
Herstellerprogramm der Bodenfliesen erhältlich sind,
sind diese zu verwenden. Nur wenn spezielle
Sockelfliesen nicht erhältlich sind oder die
Bodenfliesen glasierte Kanten aufweisen, können
Bodenfliesen zu
Sockelfliesen geschnitten werden.

Bei gleichen Kantenlängen von Wand- und Bodenfliesen
sollen die Fugen entsprechend durchlaufen. Ist das
wegen der Geometrie des Raumes nicht möglich, ist eine
Abstimmung vorzunehmen.

Bei Außenbekleidungen sowie bei Bekleidungen in
Nassräumen sind Hohlräume im Ansatzmörtelbett zu
vermeiden.

Die Ausführung als Dünnbettverlegung erfolgt - falls
nicht anders beschrieben - mit hydraulisch erhärtendem
Dünnbettmörtel.

Elastische Fugen sind grundsätzlich zu hinterfüllen,
um eine Dreiflankenhaftung zu vermeiden. Als
Hinterfüllung sind geschlossenzellige, nicht saugende
Materialien zu verwenden.

Für Feuchträume und über Fußbodenheizungen sind die
besonderen Anforderungen an den Belag auch für
den Fugenmörtel zu berücksichtigen. In der Regel sind
hierbei flexiblere Mörtel einzusetzen.

Unterhalb der Türblätter von Brand- und
Rauchschutztüren dürfen Höhentoleranzen im
Plattenbelag nicht
höher als vom Türenhersteller in der Einbauanleitung
vorgegeben sein, keinesfalls jedoch mehr als 3 mm
betragen, um einen dichten Bodenanschluss der Türen zu
gewährleisten.

Nach Abschluss der Verlegearbeiten müssen Zementreste
und Zementschleier entfernt werden. Hierbei sind
salzsäurefreie Mittel zu verwenden, die jedoch den
Zementschleier vollständig entfernen müssen.

Nach dem Verlegen sind die fertig verlegten Bereiche
durch wirksame Absperrungen bis zur Begehbarkeit zu
schützen.

Nach Abschluss der Arbeiten hat der Auftragnehmer dem
Auftraggeber eine Liste über die verlegten Beläge,
gegliedert nach Verwendungsort, Produktbezeichnung und
Hersteller für spätere Nachbestellungen zu
übergeben.

### Titel 01 Vorbereitenden Maßnahmen

**01.1 Feuchtigkeitsmessung**
Feuchtigkeitsmessung nach dem CM-Verfahren DIN 18560-1,
Zementheizestrich mit Beschleuniger "Rapid-Floor
Compound
BZ12", abweichend von DIN 18560-1 mit einer Belegreife
nach
11 Tagen <3,3 CM%,
 Ausführung auf Anordnung des AG.
Menge: 60,000 St

**01.2 Scheinfuge/Riss schließen**
Kraftschlüssiges Schließen von Scheinfugen/Rissen im
Untergrund mit Zweikomponenten-Reaktionsharz, einschl.
Einschneiden, Säubern, Einlegen von Wellenverbindern
und
Absanden.
Menge: 100,000 m

**01.3 Untergrund reinigen Zementestrich**
Reinigen des Untergrundes aus Zementestrich, von grober
Verschmutzung, von Mörtelresten, lose, durch Kehren mit
staubbindenden Maßnahmen, für Fliesen-/Plattenarbeiten,
Untergrund waagerecht, aufgenommene Stoffe sammeln, und
entsorgen, Abfall ist nicht gefährlich, nicht
schadstoffbelastet.
Menge: 878,000 m2

**01.4 Untergrund reinigen Treppenstufen Beton**
Reinigen des Untergrundes der Treppenstufen aus Beton,
von
grober Verschmutzung, von Mörtelresten, lose, durch
Kehren
mit staubbindenden Maßnahmen, für
Fliesen-/Plattenarbeiten,
Untergrund waagerecht, aufgenommene Stoffe sammeln, und
entsorgen, Abfall ist nicht gefährlich, nicht
schadstoffbelastet.
Menge: 133,000 m2

**01.5 Untergrund reinigen Gipsplatten**
Reinigen des Untergrundes aus Gipsplatten, imprägnierte
Bauplatten Typ H2, von grober Verschmutzung, von
Spachtelresten, lose, durch Kehren mit staubbindenden
Maßnahmen, für Fliesen-/Plattenarbeiten, Untergrund
senkrecht, aufgenommene Stoffe sammeln, und entsorgen,
Abfall ist nicht gefährlich, nicht schadstoffbelastet.
Menge: 160,000 m2

**01.6 Untergrund vorbereiten Neuputz**
*** Bezugsbeschreibung
Verbereiten des Untergrundes aus unbeschichtetem
Neuputz
als Gips-Kalk- bzw. Kalk-Zement-Putz, Oberfläche
gefilzt,
Oberfläche aufrauen, reinigen, durch Kehren mit
staubbindenden Maßnahmen, für Fliesen-/Plattenarbeiten,
Untergrund senkrecht, aufgenommene Stoffe sammeln, und
entsorgen, Abfall ist nicht gefährlich, nicht
schadstoffbelastet.
Menge: 270,000 m2

**01.7 Untergrund vorbereiten Neuputz Leibungen**
*** wie Position 01.6
an Leibungen, Breite 20 bis 25 cm.
Menge: 32,000 m

**01.8 Untergrund anschleifen absaugen Zementestrich**
Anschleifen und Absaugen des Untergrundes aus
Zementestrich, für Fliesen-/Plattenarbeiten, Untergrund
waagerecht.
Menge: 878,000 m2

**01.9 Untergrund anschleifen absaugen Treppenstufen 16,6/28cm**
Anschleifen und Absaugen des Untergrundes aus Beton,
für
Fliesen-/Plattenarbeiten, Untergrund Tritt- und
Setzstufe,
Setzstufenhöhe 16,6 cm, Trittstufenbreite 28 cm,
Stufenlänge
150 bis 300 cm.
Menge: 95,000 m2

**01.10 Untergrund anschleifen absaugen Treppenstufen 33,2/56cm**
Anschleifen und Absaugen des Untergrundes aus Beton,
für
Fliesen-/Plattenarbeiten, Untergrund Tritt- und
Setzstufe,
Setzstufenhöhe 33,2 cm, Trittstufenbreite 56 cm,
Stufenlänge
620 cm.
Menge: 38,000 m2

**01.11 Untergrund ausgleichen Zementestrich Ausgleichsmasse D 4-5mm**
Ausgleichen des Untergrundes aus Zementestrich, mit
faserverstärkter Ausgleichsmasse, mit Rakelgerät und
Stachelwalze, Dicke über 4 bis 5 mm, einschl.
Grundieren, für
Fliesen-/Plattenarbeiten, Untergrund waagerecht.
Menge: 878,000 m2

**01.12 Untergrund ausgleichen Beton Ausgleichsmasse D 4-5mm Setzstufen-H 16,6cm Trittstufen-B 28cm**
Ausgleichen des Untergrundes aus Beton, mit
faserverstärkter
Ausgleichsmasse, Dicke über 4 bis 5 mm, einschl.
Grundieren,
für Fliesen-/Plattenarbeiten, Untergrund Tritt- und
Setzstufe,
Setzstufenhöhe 16,6 cm, Trittstufenbreite 28 cm,
Stufenlänge
150 bis 335 cm.
Menge: 95,000 m2

**01.13 Untergrund ausgleichen Beton Ausgleichsmasse D 4-5mm Setzstufen-H 33,2cm Trittstufen-B 56cm**
Ausgleichen des Untergrundes aus Beton, mit
faserverstärkter
Ausgleichsmasse, Dicke über 4 bis 5 mm, einschl.
Grundieren,
für Fliesen-/Plattenarbeiten, Untergrund Tritt- und
Setzstufe,
Setzstufenhöhe 33,2 cm, Trittstufenbreite 56 cm,
Stufenlänge
620 cm.
Menge: 38,000 m2

**01.14 Grundierung auftragen Kunstharz-Dispersion Zementestrich**
Grundierung auftragen, auf Boden, Untergrund
Zementestrich,
mit Kunstharz-Dispersion, zur Aufnahme des
nachfolgenden
Dünnbettmörtel- bzw. Verbundabdichtungssystems.
Menge: 878,000 m2

**01.15 Grundierung auftragen Kunstharz-Dispersion Treppenstufen Beton**
Grundierung auftragen, auf Treppenstufen, Untergrund
Beton,
mit Kunstharz-Dispersion, zur Aufnahme des
nachfolgenden
Dünnbettmörtelsystems.
Menge: 133,000 m2

**01.16 Grundierung auftragen Kunstharz-Dispersion Wand**
*** Bezugsbeschreibung
Grundierung auftragen, mit Kunstharz-Dispersion, auf
Wand,
Untergrund Gipsplatten bzw. Neuputz, zur Aufnahme des
nachfolgenden Dünnbettmörtel- bzw.
Verbundabdichtungssystems, Höhe bis 3,00 m.
Menge: 422,000 m2

**01.17 Grundierung auftragen Kunstharz-Dispersion Leibung**
*** wie Position 01.16
auf Leibungen, Breite 20 bis 25 cm.
Menge: 32,000 m

**01.18 Überstand Randdämmstreifen abschneiden PE-Schaum**
Abschneiden des Überstandes des Randdämmstreifens aus
PE-Schaum, in Bereichen mit Abdichtung im Verbund vor
und in
Bereichen ohne Abdichtung im Verbund nach Verlegung der
Bodenbeläge, für Fliesen-/Plattenarbeiten, anfallende
Stoffe in
Behälter des AN sammeln und entsorgen.
Menge: 770,000 m

**01.19 AIV-F Boden innen W2-I mineral Schlämme rissüberbrückend D 2mm**
Abdichtung der Bodenflächen von Innenräumen im Verbund
(AIV-F) DIN 18534-1 und DIN 18534-3,
Wassereinwirkungsklasse W2-I (hoch), Rissklasse R1-I
(Rissbreitenänderung/-neubildung nach Aufbringen der
Abdichtung bis 0,2 mm), mit mineralischen
Dichtungsschlämmen CM DIN EN 14891, rissüberbrückend,
mind. 2-mal auftragen, Trockenschichtdicke mind. 2 mm.

Für das Abdichtungssystem ist ein allgemein
bauaufsichtliches
Prüfzeugnis (abP) vorzulegen.

Bereiche: Sanitärräume EG/OG
 Küche
 Technik HLS 1
Menge: 196,000 m2

**01.20 AIV-F Wandsockel innen W2-I mineral Schlämme rissüberbrückend D 2mm 10cm**
*** Bezugsbeschreibung
Abdichtung der Wandsockel von Innenräumen im Verbund
(AIV-F) DIN 18534-1 und DIN 18534-3,
Wassereinwirkungsklasse W2-I (hoch), Rissklasse R1-I
(Rissbreitenänderung/-neubildung nach Aufbringen der
Abdichtung bis 0,2 mm), mit mineralischen
Dichtungsschlämmen CM DIN EN 14891, rissüberbrückend,
mind. 2-mal auftragen, Mindesttrockenschichtdicke 2 mm,
Sockelhöhe 10 cm.

Bereiche:  Sanitärräume EG/OG
  Technik HLS 1
Menge: 160,000 m

**01.21 AIV-F Wandsockel innen W2-I mineral Schlämme rissüberbrückend D 2mm 30cm**
*** wie Position 01.20
Sockelhöhe 30 cm.

Bereiche:  Küche
Menge: 60,000 m

**01.22 Anschlussfugen AIV-F Dichtband B 120mm W2-I**
Abdichten der Anschlussfugen in der Abdichtung von
Innenräumen im Verbund (AIV-F) DIN 18534-1 und DIN
18534-3, mit Dichtband, Breite Dichtband 120 mm,
Wassereinwirkungsklasse W2-I (hoch), Rissklasse R1-I
(Rissbreitenänderung/-neubildung nach Aufbringen der
Abdichtung bis 0,2 mm), einschl. Ausbildung der Innen-
und
Außenecken mit Formteilen.
Menge: 240,000 m

**01.23 Anschluss Bodenablauf AIV-F Boden innen Durchm. bis 15cm W2-I**
Anschluss an bauseitigen Bodenablauf mit Flansch in der
Abdichtung der Bodenfläche von Innenräumen im Verbund
(AIV-F) DIN 18534-1 und DIN 18534-3, Durchmesser bis
15 cm,
Wassereinwirkungsklasse W2-I (hoch), Rissklasse R1-I
(Rissbreitenänderung/-neubildung nach Aufbringen der
Abdichtung bis 0,2 mm), einschl. Höhennivellement und
Rastereinmessung des Bodenablaufs sowie Verfüllen der
Estrichaussparung mit Epoxidharzmörtel aus Epoxidharz
und
feuergetrockneten Quarzsand. Einschl. Absanden der
Vergussoberfläche.
Menge: 15,000 St

**01.24 Raumabschluss Abdichtung**
Abschluss zwischen abgedichteten und nicht
abgedichteten
Räumen gemäß DIN 18534 Teil 1 Punkt 8.5.5 herstellen.
Einbau Profil aus Stahl, nichtrostend, mit
aufkaschierten
Dichtband, einschl. Eckausbildung, Höhe Fliesen 10mm,
einschl. anschließen der Abdichtung
Ausführung in Einzellängen bis 1,01 m.
Menge: 14,000 m

**01.25 AIV-F Innenwand W1-I mineral Schlämme rissüberbrückend D 2mm**
Abdichtung der Wandflächen von Innenräumen im Verbund
(AIV-F) DIN 18534-1 und DIN 18534-3,
Wassereinwirkungsklasse W1-I (mäßig), Rissklasse R1-I
(Rissbreitenänderung/-neubildung nach Aufbringen der
Abdichtung bis 0,2 mm), mit mineralischen
Dichtungsschlämmen CM DIN EN 14891, rissüberbrückend,
mind. 2-mal auftragen, Trockenschichtdicke mind. 2 mm.

Für das Abdichtungssystem ist ein allgemein
bauaufsichtliches
Prüfzeugnis (abP) vorzulegen.

Bereiche: bei Waschbecken/Urinalen in
 Sanitärräumen und Küche
Menge: 115,000 m2

**01.26 Anschluss Durchdringung AIV-F Innenwand innen Dichtmanschette Durchm. bis 11cm W1-I**
Anschluss an Durchdringung in der Abdichtung der
Innenwandflächen von Innenräumen im Verbund (AIV-F) DIN
18534-1 und DIN 18534-3, mit Dichtmanschette,
Durchmesser
bis 11 cm, Wassereinwirkungsklasse W1-I (mäßig),
Rissklasse
R1-I (Rissbreitenänderung/-neubildung nach Aufbringen
der
Abdichtung bis 0,2 mm).
Menge: 149,000 St

**01.27 Anschluss Einbauteile AIV-F Innenwand innen Dichtband B 120mm 250-500cm2 W1-I**
Anschluss an Einbauteile in der Abdichtung der
Innenwandflächen von Innenräumen im Verbund (AIV-F) DIN
18534-1 und DIN 18534-3, mit Dichtband, Breite
Dichtband 120
mm, Querschnitt über 250 bis 500 cm2,
Wassereinwirkungsklasse W1-I (mäßig), Rissklasse R1-I
(Rissbreitenänderung/-neubildung nach Aufbringen der
Abdichtung bis 0,2 mm).
Menge: 6,000 St

### Titel 02 Bodenfliesen

**02.1 Bodenbelag Fliesen 30/30cm R10/B**
Bodenbelag aus trockengepressten Fliesen/Platten, DIN
EN
14411 Gruppe BIa, unglasiert, mit keramischer
Ausrüstung zur
Reduktion der Fleck- und Schmutzempfindlichkeit,
frostbeständig, Bewertungsgruppe Rutschgefahr R 10 ASR
A1.5, Bewertungsgruppe Rutschgefahr B DGUV Information
207-006, Nennmaß (cm) 30/30, Dicke '10' mm, Oberfläche
eben, Betonoptik, Farbton weiß, ahnlich RAL 110 9005,
Glanzgrad matt, Kanten rektifiziert, auf Boden, innen,
aus
Heizestrich, zum Teil mit Abdichtung, Untergrund
waagerecht,
im Dünnbett aus zementhaltigem Mörtel Typ C DIN EN
12004-1, Klasse 2 T E S1 (erhöhte Anforderungen,
verringertes
Abrutschen, verlängerte offene Zeit, verformbar),
verlegen im
Fugenschnitt gemäß Fliesenspiegel, mit durchlaufenden
Fugen
zwischen Wandbekleidung und Bodenbelag, verfugen durch
Einschlämmen mit grauem Fugenmörtel, zementhaltig (CG)
DIN EN 13888-1, Mörtelklasse 2 W A (verbesserter
zementhaltiger Fugenmörtel mit hoher
Abriebbeständigkeit und
verringerter Wasseraufnahme), Fugenbreite 3 mm.

Einzelflächen: bis 15 m2
Bereiche:  WC, Sanitärräume
Menge: 108,000 m2

**02.2 Anarbeitung an Bodeneinlauf Sanitär/Technik**
Anarbeitung des Fliesenbelags an Bodeneinläufe im
Sanitär-
und Technikbereich einschl. Herstellung eines
4-seitigen
quadratischen Einlaufgefälles und Gefälleschnitte,
Gefälle 1-2
%, Außenmaß Einlaufgefälle 35 x 35 cm, angrenzende
Fliesen
maßgenau rechtwinklig angearbeitet.
Menge: 10,000 St

**02.3 Sockel Fliesen 10/30cm D 10 mm**
Sockel,
Höhe '10' cm, auf Putz/Trockenbau, aus
trockengepressten
Fliesen/Platten, DIN EN 14411 Gruppe BIa, unglasiert,
mit
keramischer Ausrüstung zur Reduktion der Fleck- und
Schmutzempfindlichkeit, frostbeständig,
Nennmaß (cm) 10/30,
Dicke '10' mm, Oberfläche eben, Betonoptik, Farbton
weiß,
ahnlich RAL 110 9005, Glanzgrad matt, Kanten
rektifiziert, im
Dünnbett aus zementhaltigem Mörtel Typ C DIN EN
12004-1,
Klasse 2 T E S1 (erhöhte Anforderungen, verringertes
Abrutschen, verlängerte offene Zeit, verformbar),
verlegen im
Fugenschnitt, verfugen durch Einschlämmen mit grauem
Fugenmörtel, zementhaltig (CG) DIN EN 13888-1,
Mörtelklasse
2 W A (verbesserter zementhaltiger Fugenmörtel mit
hoher
Abriebbeständigkeit und verringerter Wasseraufnahme),
Fugenbreite 3 mm.

Bereiche:  WC, Sanitärräume
Menge: 172,000 m

**02.4 Bodenbelag Fliesen 30/60cm R10/B**
Bodenbelag aus trockengepressten Fliesen/Platten, DIN
EN
14411 Gruppe BIa, unglasiert, mit keramischer
Ausrüstung zur
Reduktion der Fleck- und Schmutzempfindlichkeit,
frostbeständig, Bewertungsgruppe Rutschgefahr R 10 ASR
A1.5, Bewertungsgruppe Rutschgefahr B DGUV Information
207-006, Nennmaß (cm) 30/60, Dicke '10' mm, Oberfläche
eben, Betonoptik, Farbton weiß, ahnlich RAL 110 9005,
Glanzgrad matt, Kanten rektifiziert, auf Boden, innen,
aus
Heizestrich, zum Teil mit Abdichtung, Untergrund
waagerecht,
im Dünnbett aus zementhaltigem Mörtel Typ C DIN EN
12004-1, Klasse 2 T E S1 (erhöhte Anforderungen,
verringertes
Abrutschen, verlängerte offene Zeit, verformbar),
Auftrag
vollflächig mit zusätzlicher Kratzspachtelung auf der
Fliesenrückseite, verlegen im Fugenschnitt gemäß
Fliesenspiegel, mit durchlaufenden Fugen zwischen
Wandbekleidung und Bodenbelag, verfugen durch
Einschlämmen mit grauem Fugenmörtel, zementhaltig (CG)
DIN EN 13888-1, Mörtelklasse 2 W A (verbesserter
zementhaltiger Fugenmörtel mit hoher
Abriebbeständigkeit und
verringerter Wasseraufnahme), Fugenbreite 3 mm.

Bereiche:  Flure, Mehrzweckräume, Podeste
Menge: 700,000 m2

**02.5 Sockel Fliesen 10/60cm D 10 mm**
Sockel,
Höhe '10' cm, auf Putz/Trockenbau, aus
trockengepressten
Fliesen/Platten, DIN EN 14411 Gruppe BIa, unglasiert,
mit
keramischer Ausrüstung zur Reduktion der Fleck- und
Schmutzempfindlichkeit, frostbeständig,
Nennmaß (cm) 10/60,
Dicke '10' mm, Oberfläche eben, Betonoptik, Farbton
weiß,
ahnlich RAL 110 9005, Glanzgrad matt, Kanten
rektifiziert, im
Dünnbett aus zementhaltigem Mörtel Typ C DIN EN
12004-1,
Klasse 2 T E S1 (erhöhte Anforderungen, verringertes
Abrutschen, verlängerte offene Zeit, verformbar),
verlegen im
Fugenschnitt, verfugen durch Einschlämmen mit grauem
Fugenmörtel, zementhaltig (CG) DIN EN 13888-1,
Mörtelklasse
2 W A (verbesserter zementhaltiger Fugenmörtel mit
hoher
Abriebbeständigkeit und verringerter Wasseraufnahme),
Fugenbreite 3 mm.

Bereiche:  Flure, Mehrzweckräume, Podeste
Menge: 350,000 m

**02.6 Bodenbelag Fliesen 30/60cm R11/C**
Bodenbelag aus trockengepressten Fliesen/Platten, DIN
EN
14411 Gruppe BIa, unglasiert, mit keramischer
Ausrüstung zur
Reduktion der Fleck- und Schmutzempfindlichkeit,
frostbeständig, Bewertungsgruppe Rutschgefahr R 11 ASR
A1.5, Bewertungsgruppe Rutschgefahr C DGUV Information
207-006, Nennmaß (cm) 30/60, Dicke '10' mm, Oberfläche
eben, Betonoptik, Farbton weiß, ahnlich RAL 110 9005,
Glanzgrad matt, Kanten rektifiziert, auf Boden, innen,
aus
Heizestrich, zum Teil mit Abdichtung, Untergrund
waagerecht,
im Dünnbett aus zementhaltigem Mörtel Typ C DIN EN
12004-1, Klasse 2 T E S1 (erhöhte Anforderungen,
verringertes
Abrutschen, verlängerte offene Zeit, verformbar),
Auftrag
vollflächig mit zusätzlicher Kratzspachtelung auf der
Fliesenrückseite, verlegen im Fugenschnitt gemäß
Fliesenspiegel, mit durchlaufenden Fugen zwischen
Wandbekleidung und Bodenbelag, verfugen durch
Einschlämmen mit grauem Fugenmörtel, zementhaltig (CG)
DIN EN 13888-1, Mörtelklasse 2 W A (verbesserter
zementhaltiger Fugenmörtel mit hoher
Abriebbeständigkeit und
verringerter Wasseraufnahme), Fugenbreite 3 mm.

Bereiche:  Küche
Menge: 70,000 m2

**02.7 Kehlsockel Fliesen 10/30cm**
Kehlsockel, aus trockengepressten Fliesen/Platten, DIN
EN
14411 Gruppe BIa, unglasiert, mit keramischer
Ausrüstung zur
Reduktion der Fleck- und Schmutzempfindlichkeit,
frostbeständig, mit Hohlkehle, liegend, Nennmaß (cm)
10/30,
Oberfläche eben, Betonoptik, Farbton weiß, ahnlich RAL
110
9005, Glanzgrad matt, Kanten rektifiziert, im Dünnbett
aus
zementhaltigem Mörtel Typ C DIN EN 12004-1, Klasse 2 T
E S1
(erhöhte Anforderungen, verringertes Abrutschen,
verlängerte
offene Zeit, verformbar), verlegen im Fugenschnitt,
verfugen
durch Einschlämmen mit grauem Fugenmörtel, zementhaltig
(CG) DIN EN 13888-1, Mörtelklasse 2 W A (verbesserter
zementhaltiger Fugenmörtel mit hoher
Abriebbeständigkeit und
verringerter Wasseraufnahme), Fugenbreite 3 mm.

Bereiche:  Küche
Menge: 92,000 m

**02.8 Anarbeitung an Bodeneinlauf Küche**
Anarbeitung des Fliesenbelags an Bodeneinläufe im
Küchenbereich einschl. Herstellung eines 4-seitigen
quadratischen Einlaufgefälles und Gefälleschnitte,
Gefälle 1-2
%, Außenmaß Einlaufgefälle 55 x 55 cm, angrenzende
Fliesen
maßgenau rechtwinklig angearbeitet.
Menge: 5,000 St

**02.9 Anarbeitung an Rundstütze, >0,10m2, Ø40cm**
Anarbeitung des Fliesenbelags an Rundstützen,
Durchmesser
30 cm.
Menge: 4,000 St

**02.10 Anpassen an Türdurchgängen**
Anpassen vorgenannten Bodenbelag aus Fliesen an
Türdurchgängen Breite bis 1,26 m, Tiefe bis 0,25 m.
Menge: 48,000 St

**02.11 Anarbeitung Schrägen**
Schneidearbeiten als Anschnitt für im Grundriss nicht
rechtwinklige Flächen.
Menge: 45,000 m

### Titel 03 Wandfliesen

**03.1 Bekl. Wand Fliesen 10/30cm D 6 mm rot**
Bekleidung an Wänden, auf Putz/Trockenbau, aus
stranggepressten Fliesen/Platten, DIN EN 14411 Gruppe
AIb,
glasiert, mit photokatalytisch wirksamer Oberfläche,
frostbeständig, Nennmaß (cm) 10/30,
Dicke '6' mm, Oberfläche eben, uni, Farbton oxidrot
ähnlich
NCS S5020-Y80R, Untergrund senkrecht, im Dünnbett aus
zementhaltigem Mörtel Typ C DIN EN 12004-1, Klasse 2 T
E S1
(erhöhte Anforderungen, verringertes Abrutschen,
verlängerte
offene Zeit, verformbar), ansetzen im Fugenschnitt
gemäß
Fliesenspiegel, mit durchlaufenden Fugen zwischen
Wandbekleidung und Bodenbelag, verfugen durch
Einschlämmen mit weißem Fugenmörtel, zementhaltig (CG)
DIN EN 13888-1, Mörtelklasse 2 W A (verbesserter
zementhaltiger Fugenmörtel mit hoher
Abriebbeständigkeit und
verringerter Wasseraufnahme), Fugenbreite 3 mm,
Arbeitshöhe
der zu bearbeitenden oder zu bekleidenden Fläche bis
3,5 m
über der Standfläche des hierfür erforderlichen
Gerüstes.

Bereiche: Sanitärräume OG
Menge: 45,000 m2

**03.2 Bekl. Wand Fliesen 10/30cm D 6 mm grün**
Bekleidung an Wänden, auf Putz/Trockenbau, aus
stranggepressten Fliesen/Platten, DIN EN 14411 Gruppe
AIb,
glasiert, mit photokatalytisch wirksamer Oberfläche,
frostbeständig, Nennmaß (cm) 10/30,
Dicke '6' mm, Oberfläche eben, uni, Farbton grün
ähnlich NCS
S3050-G50Y, Untergrund senkrecht, im Dünnbett aus
zementhaltigem Mörtel Typ C DIN EN 12004-1, Klasse 2 T
E S1
(erhöhte Anforderungen, verringertes Abrutschen,
verlängerte
offene Zeit, verformbar), ansetzen im Fugenschnitt
gemäß
Fliesenspiegel, mit durchlaufenden Fugen zwischen
Wandbekleidung und Bodenbelag, verfugen durch
Einschlämmen mit weißem Fugenmörtel, zementhaltig (CG)
DIN EN 13888-1, Mörtelklasse 2 W A (verbesserter
zementhaltiger Fugenmörtel mit hoher
Abriebbeständigkeit und
verringerter Wasseraufnahme), Fugenbreite 3 mm,
Arbeitshöhe
der zu bearbeitenden oder zu bekleidenden Fläche bis
3,5 m
über der Standfläche des hierfür erforderlichen
Gerüstes.

Bereiche:  Sanitärräume EG
Menge: 112,000 m2

**03.3 Bekl. Wand Fliesen 30/30cm D 8 mm sandgrau**
*** Bezugsbeschreibung
Bekleidung an Wänden, auf Putz/Trockenbau, zum Teil mit
Abdichtung, aus stranggepressten Fliesen/Platten, DIN
EN
14411 Gruppe AIb, glasiert, mit photokatalytisch
wirksamer
Oberfläche, frostbeständig, Nennmaß (cm) 30/30,
Dicke '8' mm, Oberfläche eben, uni, Farbton sandgrau
ähnlich
NCS S 1502-Y, Untergrund senkrecht, im Dünnbett aus
zementhaltigem Mörtel Typ C DIN EN 12004-1, Klasse 2 T
E S1
(erhöhte Anforderungen, verringertes Abrutschen,
verlängerte
offene Zeit, verformbar), ansetzen im Fugenschnitt
gemäß
Fliesenspiegel, mit durchlaufenden Fugen zwischen
Wandbekleidung und Bodenbelag, verfugen durch
Einschlämmen mit weißem Fugenmörtel, zementhaltig (CG)
DIN EN 13888-1, Mörtelklasse 2 W A (verbesserter
zementhaltiger Fugenmörtel mit hoher
Abriebbeständigkeit und
verringerter Wasseraufnahme), Fugenbreite 3 mm,
Arbeitshöhe
der zu bearbeitenden oder zu bekleidenden Fläche bis
3,5 m
über der Standfläche des hierfür erforderlichen
Gerüstes.

Bereiche:  Küche
Menge: 265,000 m2

**03.4 Bekl. Leibungen Fliesen B 20-25cm sandgrau**
*** wie Position 03.3
Bekleidung an Leibungen, Breite Leibung 20 bis 25 cm,
Ausführung an Seiten und Sturz.

Bereiche:  Küche
Menge: 32,000 m

**03.5 Herstellen Löcher Wandbekl.**
Herstellen von Löchern in der Wandbekleidung aus
Fliesen für
Installationen und Einbauteile, Durchmesser bis 80 mm.
Menge: 254,000 St

**03.6 Anpassen Wandbekl. Rohrdurchführung**
Anpassen der Wandbekleidung aus Fliesen/Platten an
Rohrdurchführungen, bis DN110
Menge: 22,000 St

**03.7 Anpassen Wandbekl. Betätigungsplatte**
Anpassen der Wandbekleidung aus Fliesen an WC-
Betätigungsplatte, rechteckig, bis 30x20cm.
Menge: 28,000 St

### Titel 04 Treppenbelag

**04.1 Stufenbelag Tritt-Setzstufe Fliesen 30/60cm Setzstufen-H 16,6cm Trittstufen-B 28cm**
Stufenbelag für Tritt- und Setzstufe schneiden und
verlegen aus
trockengepressten Treppenfliesen/-platten, DIN EN 14411
Gruppe BIa, unglasiert, mit keramischer Ausrüstung zur
Reduktion der Fleck- und Schmutzempfindlichkeit,
frostbeständig, Bewertungsgruppe Rutschgefahr R 10 ASR
A1.5, Bewertungsgruppe Rutschgefahr B DGUV Information
207-006, Nennmaß (cm) 30/60,
Dicke '10' mm, Oberfläche eben, uni, Farbton weiß,
ahnlich RAL
110 9005, Glanzgrad matt, Kanten rektifiziert,

mit Kontraststreifen auf der vorderen Stufenkante nach
DIN
18040-1 als 5 cm breiter seperater Fliesenstreifen,
gerillt,
vordere Kante gerundet, mit einem Leuchtdichtekontrast
= 0,4
zur restlichen Auftrittsfläche,

auf Treppe, gerader Lauf, Setzstufenhöhe 16,6 cm,
Trittstufenbreite 28 cm,

im Dünnbett aus zementhaltigem Mörtel Typ C DIN EN
12004-1, Klasse 2 T E S1 (erhöhte Anforderungen,
verringertes
Abrutschen, verlängerte offene Zeit, verformbar),
Auftrag
vollflächig mit zusätzlicher Kratzspachtelung auf der
Fliesenrückseite, verlegen im Fugenschnitt gemäß
Fliesenspiegel, verfugen durch Einschlämmen mit grauem
Fugenmörtel, zementhaltig (CG) DIN EN 13888-1,
Mörtelklasse
2 W A (verbesserter zementhaltiger Fugenmörtel mit
hoher
Abriebbeständigkeit und verringerter Wasseraufnahme),
Fugenbreite 3 mm.

Bereiche: TRH1, TRH2, Foyer
Menge: 167,000 m

**04.2 Stufenbelag Tritt-Setzstufe Fliesen 60/60cm Setzstufen-H 33,2cm Trittstufen-B 56cm**
Stufenbelag für Tritt- und Setzstufe schneiden und
verlegen aus
trockengepressten Treppenfliesen/-platten, DIN EN 14411
Gruppe BIa, unglasiert, mit keramischer Ausrüstung zur
Reduktion der Fleck- und Schmutzempfindlichkeit,
frostbeständig, Bewertungsgruppe Rutschgefahr R 10 ASR
A1.5, Bewertungsgruppe Rutschgefahr B DGUV Information
207-006, Nennmaß (cm) 60/60,
Dicke '10' mm, Oberfläche eben, vordere Kante
gerundet, uni,
Farbton weiß, ahnlich RAL 110 9005, Glanzgrad matt,
Kanten
rektifiziert,

auf Treppe, gerader Lauf, Setzstufenhöhe 33,2 cm,
Trittstufenbreite 56 cm,

im Dünnbett aus zementhaltigem Mörtel Typ C DIN EN
12004-1, Klasse 2 T E S1 (erhöhte Anforderungen,
verringertes
Abrutschen, verlängerte offene Zeit, verformbar),
Auftrag
vollflächig mit zusätzlicher Kratzspachtelung auf der
Fliesenrückseite, verlegen im Fugenschnitt gemäß
Fliesenspiegel, verfugen durch Einschlämmen mit grauem
Fugenmörtel, zementhaltig (CG) DIN EN 13888-1,
Mörtelklasse
2 W A (verbesserter zementhaltiger Fugenmörtel mit
hoher
Abriebbeständigkeit und verringerter Wasseraufnahme),
Fugenbreite 3 mm.

Bereiche: Foyer
Menge: 38,000 m

**04.3 Stufensockel H 10 cm Trittstufen-B 28cm Setzstufen-H 16,6cm**
Stufensockel schneiden und verlegen,
Höhe '10' cm, abgetreppt, Trittstufenbreite 28 cm,
Setzstufenhöhe 16,6 cm, auf Mauerwerk/Stahlbeton
geputz, aus
trockengepressten Fliesen/Platten, DIN EN 14411 Gruppe
BIa,
unglasiert, mit keramischer Ausrüstung zur Reduktion
der
Fleck- und Schmutzempfindlichkeit, frostbeständig,
Dicke '10' mm, Oberfläche eben, uni, Farbton weiß,
ahnlich RAL
110 9005, Glanzgrad matt, Kanten rektifiziert,

im Dünnbett aus zementhaltigem Mörtel Typ C DIN EN
12004-1, Klasse 2 T E S1 (erhöhte Anforderungen,
verringertes
Abrutschen, verlängerte offene Zeit, verformbar),
verlegen im
Fugenschnitt, verfugen durch Einschlämmen mit grauem
Fugenmörtel, zementhaltig (CG) DIN EN 13888-1,
Mörtelklasse
2 W A (verbesserter zementhaltiger Fugenmörtel mit
hoher
Abriebbeständigkeit und verringerter Wasseraufnahme),
Fugenbreite 3 mm.

Bereiche: TRH1, TRH2, Foyer
Menge: 40,000 m

**04.4 Stufensockel H 16,6 cm B 28 cm**
Stufensockel schneiden und verlegen an Seiten der
Sitzstufen,
Höhe '16,6' cm,
Breite '28' cm,
auf Stahlbeton, aus trockengepressten Fliesen/Platten,
DIN EN
14411 Gruppe BIa, unglasiert, mit keramischer
Ausrüstung zur
Reduktion der Fleck- und Schmutzempfindlichkeit,
frostbeständig,
Dicke '10' mm, Oberfläche eben, uni, Farbton weiß,
ahnlich RAL
110 9005, Glanzgrad matt, Kanten rektifiziert,

im Dünnbett aus zementhaltigem Mörtel Typ C DIN EN
12004-1, Klasse 2 T E S1 (erhöhte Anforderungen,
verringertes
Abrutschen, verlängerte offene Zeit, verformbar),
verlegen im
Fugenschnitt, verfugen durch Einschlämmen mit grauem
Fugenmörtel, zementhaltig (CG) DIN EN 13888-1,
Mörtelklasse
2 W A (verbesserter zementhaltiger Fugenmörtel mit
hoher
Abriebbeständigkeit und verringerter Wasseraufnahme),
Fugenbreite 3 mm.

Bereiche: Foyer
Menge: 12,000 St

### Titel 05 Profile, Fugen

**05.1 Abschlussprofil, Stahl nicht rostend Wandbelag**
Abschlussprofil zum bündigen Einbau mit Wandbelag aus
Fliesen, Stahl, nichtrostend, Fliesenhöhe bis 10 mm,
mit
Befestigungsschenkel zur Einlage ins Mörtelbett.
Menge: 110,000 m

**05.2 Kantenprofil, Stahl nicht rostend**
Kantenprofil, gerundet, zum bündigen Einbau mit
Wandbelag
aus Fliesen, Stahl, nichtrostend, Fliesenhöhe bis 10
mm, mit
Befestigungsschenkel zur Einlage ins Mörtelbett,
Einbau an
Außenecken sowie an Leibungen von Durchgängen.
Menge: 60,000 m

**05.3 Dehnungsfugenprofil, PVC**
Dehnungsfugenprofil, aus Hart-PVC, in den Fliesenboden
in
Mörtelverlegung, zur Einteilung in Teilflächen und im
Bereich
der Türdurchgänge, Fliesenhöhe bis 10 mm, Sichtfläche
aus
vernetzten Silikon, grau, nach Vorgabe AG, Breite bis
3,5 mm.
Menge: 140,000 m

**05.4 Abschlussprofil, Stahl nicht rostend Bodenbelag**
Abschlussprofil zum bündigen Einbau mit Bodenbelag aus
Fliesen, Stahl, nichtrostend, mit Befestigungsschenkel
zur
Einlage ins Mörtelbett, an Boden, Fliesenhöhe bis 10
mm.
Menge: 14,000 m

**05.5 Bauwerkstrennfuge, Profil, B=30mm, Stahl nichtrostend**
Bauwerkstrennfuge aus Fugenprofil, Stahl nichtrostend,
beidseitig mit gelochtem Befestigungswinkel und
elastischer
Einlage einschl. Anarbeiten an die Bodenbeläge und
dauerelastische Versiegelung, Fliesenhöhe bis 10 mm,
Sichtfläche grau, nach Vorgabe AG, Breite bis 10 mm.
Menge: 3,500 m

**05.6 Sockel, Stütze D 300mm, Stahl nicht rostend**
Stützenverkleidung als Übergang zwischen Stütze und
Bodenbelag, aus Stahl, nichtrostend, 2-tlg mit
angeschweißten
umlaufenden Aufstandsprofil, Dicke 3 mm, Höhe 100 mm,
Breite Aufstandsprofil 15 mm, Oberfläche fein
geschliffen, Korn
240, Stütze aus Stahlbeton, Durchmesser 300mm,
befestigung
geklebt.
Menge: 4,000 St

**05.7 dauerelastische Verfugung, Fliesen**
Dauerelastische Verfugung im Bereich der Anschlüsse
Wand/Boden, Eckausbildungen, bei Materialwechsel sowie
Bauwerksfugen soweit in den entsprechenden Positionen
nicht
gesondert beschrieben, einschl. Hinterfüllung und
Vorbehandlung, Fugenbreite 8-10 mm, Fugentiefe 15 mm,
zulässige Gesamtverformung 25%, Farbton grau.
Menge: 1000,000 m

### Titel 06 Spiegel

**06.1 Glasrückenspiegel rechteckig D 6mm B 40 cm H 60 cm Kante poliert**
*** Bezugsbeschreibung
Glasrückenspiegel, rechteckig, aus VSG aus
Floatglas/Floatglas, Nenndicke 6 mm,
Breite '40' cm,
Höhe '60' cm, außen silber belegt, alle Kanten poliert,
Spiegel flächengleich zwischen Fließen befestigen mit
Kleber,
Fließenhöhe 10 mm, Fliesen maßgenau rechtwinklig
angearbeitet, einschl. Fugenabdichtung mit elastischem
Dichtstoff DIN EN 15651-3, Basis Silikon, Klasse XS 1,
Volumenschwund kleiner gleich 20 %, Fugenbreite 5 mm,
Farbton anthrazit, zwischen Spiegel und Fliesenbelag,
Befestigungsuntergrund Ständerwand/ Vorsatzschale mit
zweilagiger GKBI-Beplankung

Bereiche:  Sanitärräume
Menge: 11,000 St

**06.2 Glasrückenspiegel rechteckig D 6mm B 60 cm H 100 cm Kante poliert**
*** wie Position 06.1
Breite '60' cm,
Höhe '100' cm

Bereiche:  WC barrierefrei
Menge: 2,000 St

### Titel 07 Sauberlaufmatten

**07.1 Untergrund ausgleichen Estrich Ausgleichsmasse D 5-10mm**
Ausgleichen des Untergrundes aus Estrich, lotrechte
Nutzlasten
(Einzellasten bis 4 kN, Flächenlasten bis 5 kN/m2),
unter
Sauberlaufmatten, mit Ausgleichsmasse, Dicke über 5
bis 10
mm, einschl. Grundierung.
Menge: 18,000 m2

**07.2 Bodenbelag, Feinsteinzeug unglasiert, 300x600mm, unter Sauberlaufmatte**
Keramischer Bodenbelag in Innenräumen, aus unglasiertem
Feinsteinzeug, Nennmaß (cm) 30/60, Oberkante 25 mm
unter
OK Betonwerksteinbelag als Einlegefläche für die
Sauberlaufmatten, im Dünnbett verlegen nach DIN 18157
mit
Hilfe eines hydraulisch erhärtenden flexiblen
zementhaltigen
Kleber (Typ C2 TE S1 DIN EN 12004-1), einschl.
Verfugung
durch Einschlämmen mit wasser- und schmutzabweisenden
zementhaltigem Fugenmörtel (Typ CG2 WA DIN EN 13888),
Verlegung mit durchgehenden Kreuzfugen/ Kreuzverband,
auf
waagerechten Untergründen

Untergrund: Ausgleichmasse auf Zementestrich
Belagstärke (Fliesen inkl. Kleber): 10 bis 15 mm
Menge: 18,000 m2

**07.3 Mattenrahmen Stahl niro L 600 cm B 150 cm H 25mm**
Mattenrahmen aus Winkelprofilen,
aus nichtrostendem Stahl, Materialstärke 3 mm
Länge Mattenrahmen '600' cm,
Breite Mattenrahmen '150' cm, Außenmaß Profilhöhe 25
mm,
einschl. Befestigungsanker, OK Mattenrahmen bündig mit
OK
Fliesenbelag.
Menge: 2,000 St

**07.4 Einlage Holzwerkstoffplatte**
Einlegen einer oberflächenbündigen Holzwerkstoffplatte
in den
Mattenrahmen während der Bauzeit zur Verhinderung von
Stolpergefahren. Rückbau und Entsorgung der
Holzwerkstoffplatte im Zuge des Einbaus des
Sauberlaufsystems.
Menge: 18,000 m2

**07.5 Sauberlaufsystem Alu Streifen Rauhaarrips B 600 cm T 150 cm Bürstenleisten**
Sauberlaufsystem, aufrollbar, Träger aus Aluminium mit
unterseitiger Gehschalldämmung, Stegabstand 5 mm, mit
Streifen aus Rauhaarrips, Breite 40 bis 50 mm, Farbton
anthrazit,
Breite Sauberlaufsystem '600' cm, zweifach geteilt
Tiefe Sauberlaufsystem '150' cm, mit Bürstenleisten,
in vorh.
Rahmen lose verlegen, Profilhöhe 22 mm, Brandverhalten
schwer entflammbar, Cfl-s1 DIN EN 13501-1.
Menge: 2,000 St

### Titel 08 Dokumentation

**08.1 Dokumentation**
Erstellung einer Baudokumentation.
Es muss mindestens enthalten sein:
Inhalts- und Zeichnungsverzeichnis;
Bautagebuch;
Ergebnisse aller Eigenüberwachungen des AN;
Qualitätsnachweise für eingesetzte Baumaterialien;
Liefernachweise für eingesetzte Materialien;
Kurzberichte über besondere Vorkommnisse (z.B.
Havarien,
Gasemissionen, Wasseremissionen etc.);
Fotodokumentation der Arbeiten
Belege und Zertifikate;
Herstellerklärungen

Die Baudokumentation ist 1-fach in Papierform im
Ordner und
1-fach digital im Format pdf zu übergeben.

Die Vorlage der Dokumentation ist Voraussetzung für den
Bearbeitungsbeginn zum Prüfen der Schlussrechnung.
Menge: 1,000 St

### Titel 09 Stundenlohnarbeiten

*Hinweis*
Mit den Stundenlöhnen sind Fahrkosten, Aufwendungen für
Verpflegung, Übernachtung sowie Kleinmaterialien,
Einsatz von
Kleinmaschinen und Verbrauchsmaterialien usw.
abgegolten.

Ein Anspruch auf Ableistung der nachstehend genannten
Stunden besteht generell nicht.

Ein Vergütungsanspruch für Zeitaufwendungen entsteht
nur,
wenn die voraussichtlich benötigten Aufwendungen vor
Arbeitsausführung von der Bauleitung
bestätigt/beauftragt
wurden.

Für einfache Tätigkeiten, wie Transport, Reinigung,
Stemm-/Abbrucharbeiten etc,. gelangen grundsätzlich
nur die
Stundensätze für Bauhelfer zur Abrechnung.

Die vom AN angegebenen Stundensätze werden als
Grundlage
wechselseitiger Zeitaufwandsverrechnung zwischen AN
und AG
herangezogen.

**09.1 Stundensatz: Fachwerker**
Stundensatz für Leistungen, welche nicht in den
Positionen
erfasst sind und nur auf ausdrückliche Anweisung der
Bauleitung gegen Nachweis zur Ausführung kommen.

Fachwerker
Menge: 20,000 h

**09.2 Stundensatz: Bauhelfer**
Stundensatz für Leistungen, welche nicht in den
Positionen
erfasst sind und nur auf ausdrückliche Anweisung der
Bauleitung gegen Nachweis zur Ausführung kommen.

Bauhelfer
Menge: 10,000 h

USt %: 19,00
